# Fußbodenarbeiten
Angebotsaufforderung (GAEB 90, DA83)
Währung: EUR

## Zusätzlicher Text
A. BAUBESCHREIBUNG

1. Allgemeines
Die Bestandsgebäude befinden sich in Köln- Innenstadt
in einem gewachsenen Wohngebiet.

An der Nordseite grenzt die Baustelle unmittelbar an den Filzengraben.
Von dort wird das Gelände über eine Durchfahrt mit max. 3,4m Höhe
erschlossen.
Der umzubauende vordere Gebäudeteil teilt sich im EG in zwei Teile.
Im rechten Teil befinden sich auf der Hochparterre Seminarräume.
Im linken Teil befindet sich das Treppenhaus, von dem aus
die weiteren Etagen erschlossen werden.
Die Räume in EG sind ebenfalls Hochparterre.
Im hinteren Teil des Grundstückes befindet sich eine Kita.
Zu jeder Zeit ist die Baustelle zu sichern und die Durchfahrt
freizuhalten!
Das Baufeld wird von den übrigen Seiten von Nachbargrundstücken
begrenzt.
Im Bereich der Baustellenfläche ist die Fläche frei.

Die Nachbarbebauung ist während der Bauzeit fachgerecht zu schützen!

2. Nutzungen Geschosse, Geschossbezeichnungen

In dem Haus

U1  Keller, Technikräume
E 0-4  Seminarräume & Büros
Spitzboden  Büros

Geschosshöhen ca. Angaben:

Ebene U1  : 2,20 m

Ebene E0 rechts  : 3,30 m
Ebene E0 links  : 3,30 m
Ebene E1  : 3,70 m

Ebene E2  : 3,70 m
Ebene E3  : 3,00 m
Ebene E4  : 2,70 m

Ausgebaut werden die Bereiche der WCs, Teeküchen und Abstellräume.

Außerdem werden Büro in Seminarräume umgebaut. Die Arbeiten sind in
genehmigungsfreie und genehmigungspflichtige Arbeiten aufgeteilt.
Die genehmigungspflichtigen Arbeiten sind erst mit Erhalt der
Baugenehmigung und nach Freigabe der Bauleitung auszuführen.

3. Baubeschreibung
Bei den Bestandsgebäuden handelt es sich um
ein Büro- und Verwaltungsgebäude
der Kunsthochschule für Medien, welches
in Hochschulnutzung umgenutzt werden soll.

Konstruktion:
Das gesamte Bauwerk ist in konventioneller Bauart errichtet.

Fassade:
Geschlossene Fassadenflächen sind als verputztes Mauerwerk ausgeführt.
Offene Fassadenflächen erhalten Fenster aus Kunststoff.

Innenausbau:
Die Bereiche der WCs, Teeküchen und Abstellräume werden
im Zuge der Umnutzung des Gebäudes
erneuert und umgebaut.

- Ende der Baubeschreibung-

## Zusätzlicher Text
ALLGEMEINE VORBEMERKUNGEN

1.1 NEBENANGEBOTE UND NACHWEIS DER GLEICHWERTIGKEIT
Bei Abgabe eines Nebenangebotes muss der Bieter den

Nachweis erbringen, dass die angebotenen Leistungen und
Materialien in technischer, funktionaler und
gestalterischer Hinsicht mindestens den Anforderungen
der Beschreibung der Leistung entsprechen.
Die Gliederung eines Nebenangebotes muss der Gliederung

der Beschreibung der Leistung des AG entsprechen.

1.2 HINWEISE ZUR BAUSTELLE
Mit Abgabe des Angebotes erklärt der Bieter, dass er
das Baugelände besichtigt hat, und alle Einflüsse der
Baustelle in seiner Kalkulation berücksichtigt hat.

1.3 Verkehrsverhältnisse auf der / um die Baustelle
Das Baugrundstück liegt in einem gewachsenem
Wohngebiet. Der Filzengraben ist fertig
ausgebaut.
- Die Größe der Baustellenfahrzeuge sind den örtlichen
 Gegebenheiten, Fahrbahnbreiten, Straßenführung u. ä.
 anzupassen.
- Das Parken von Firmenfahrzeugen ist nicht möglich.
  Einen Anspruch auf Stellplatzfläche
  für Firmenfahrzeugen hat der Auftragnehmer nicht.

1.4 Baustrom / Bauwasser
Der Auftraggeber lässt Anschlüsse für Bauwasser
und Baustrom herstellen.
Die Anschlüsse für Wasser und Energie werden allen
Auftragnehmer zur Benutzung oder Mitbenutzung
überlassen.

1.5 Zur Benutzung überlassene Flächen
Dem Auftragnehmer werden die freien Flächen auf dem
Baugrundstück zur Lagerung von Baumaterialien,
Baustoffen und Baustelleneinrichtung zu Verfügung
gestellt. Die Flächen sind angelegt und fachgerecht zu schützen
Nach Benutzung ist der jetzigen Zustand wieder herzurichten.

Sofern der Auftragnehmer Flächen im öffentlichen
Straßenraum zur Lagerung oder Aufstellen von Geräten
benutzt, sind durch ihn eigenverantwortlich die
notwendigen Zustimmungen der öffentlichen Träger
einzuholen.

Die Lagerflächen sind ständig durch alle Auftragnehmer
sauber zu halten. Die Materiallagerung ist geordnet
vorzunehmen.

1.6 Zur Benutzung überlassene Räume
Der Auftraggeber lässt ein BaustellenWC aufstellen und
vorhalten einschließlich regelmäßiger Reinigung.

Weitere Räume, wie z. B. Aufenthalts- oder Pausenräume
werden nicht zur Verfügung gestellt.

Das Aufstellen von Personalcontainern oder Bauwagen
zum Aufenthalt durch die jeweiligen Auftragnehmer hat in
Abstimmung mit der örtlichen Bauleitung zu erfolgen.

1.7 Bauleiter
Der Auftragnehmer hat dem Auftraggeber einen
verantwortlichen Bauleiter schriftlich zu benennen.
Ebenfalls ist dessen Vertreter sowie bei Ablösung
dessen Nachfolger zu benennen.

2. ANGABEN ZUR AUSFÜHRUNG
Es gilt die VOB Teil B und C in der gültigen Fassung,
wenn nachfolgend nichts anderes beschrieben ist.

Weiterhin sind bei der Ausführung der jeweiligen
Bauleistung die Vorschriften der Hersteller und die
jeweiligen Verarbeitungsrichtlinien zu beachten.

2.1 Verschmutzungen
Alle durch den Auftragnehmer verursachten
Verschmutzungen im Zuge seiner Leistungen, sowohl
innerhalb der Baustelle, als auch auf den umliegenden
Flächen sind unaufgefordert und unverzüglich zu
beseitigen.
In den Treppenhäuser sind die Flächen zu schützen und regelmäßig zu
reinigen.

Besonders während der Abbruch/Rückbau hat der

Auftragnehmer sicherzustellen, dass befahrene und verschmutzte
Flächen, wie Straßen und Treppenhäuser regelmäßig gereinigt werden.

Erfolgt dies trotz einmaliger Aufforderung durch die
Bauleitung nicht, werden die Flächen zu Lasten des AN
gereinigt.

2.2 Entsorgen von Abfall
Das Entsorgen von Abfall aus dem Bereich des
Auftragnehmers sowie Beseitigen der Verunreinigungen,
die von den Arbeiten des Auftragnehmers herrühren, ist
Nebenleistung und  in die
Einheitspreise mit einzurechnen. Ebenso das Entsorgen von Abfall bis zu

einer Menge von 1 m3 (DIN 18299 Abschnitt 4.1.12)

Container werden durch den AG nicht zur Verfügung
gestellt.

Die Entsorgung hat nach den Grundsätzen des
Kreislaufwirtschafts- und Abfallgesetzes zu erfolgen
unter Beachtung der Bestimmungen des Landesumweltamtes
(LUV) und der Stadt Köln.

Die erforderlichen Nachweise des ordnungsgemäßen
Beseitigen, der Verwertung bzw. Entsorgung sind vom
AN unaufgefordert vorzulegen. Die Nachweispflicht obliegt
dem Auftragnehmer.

2.3 Lärmschutz / Staubschutz
Der AN hat zur Vermeidung von Lärm und Staub geeignete
Maßnahmen zu treffen:
- Einsatz lärmarmer Arbeitsverfahren
- Verwendung lärmgeminderter Baumaschinen und -geräte
- Kapselung der Lärmquelle
- Abschirmung der Lärmquelle
- Anwendung staubarmer Arbeitsgeräte
- Kapselung der Staubquellen und Arbeitsbereiche
- Kontinuierliche Reinigung während der Arbeiten
- Vorhalten der geeigneten PSA!

2.4 Gefährdungsanalyse und Betriebsanweisung
Der Auftragnehmer verpflichtet sich zur Zusammenarbeit
mit dem Bauherrn/Architekten und hat die Anordnungen sowie

Anweisungen zu befolgen und umzusetzen.
Folgende Unterlagen sind vor Aufnahme der Arbeiten
vorzulegen:
- Angabe der zuständigen Fachkraft des AN
- Name des Sicherheitsbeauftragten
- Name und Anzahl Ersthelfer auf der Baustelle
- Gefährdungsbeurteilung gem. Arbeitsschutzgesetz
- Bestätigung der Unterweisung

2.5 Anlieferung
Alle zum Einbau erforderlichen Geräte und Hilfsmittel,
wie Gerüste, Leiter, Kräne etc. sind durch den AN
bereitzustellen. Die Leistung wird nicht zusätzlich
vergütet, sie ist in die Einheitspreise mit einzurechnen.

3. AUSFÜHRUNG
3.0 Allgemeines
Die anzubietenden Leistungen umfassen die Herstellung,
die Lieferung und die Montage der beschriebenen
Leistungen. Grundlage des Angebotes sind die
Planungsgrundlagen, die Leistungsbeschreibung und die
Angaben der Systemhersteller. Etwaige Unklarheiten sind
vor Abgabe des Angebotes mit der ausschreibenden Stelle
zu klären.
Die Massen im LV sind ca. Angaben und vom AN bei Angebotsabgabe
zu prüfen.
HINWEIS: Die Massen verteilen sich auf alle Etagen

3.1 Stand der Technik
Leistungen, die nicht gem. Stand der Technik
beschrieben sind, bzw. nicht gem. Stand der Technik
ausgeführt werden sollen, sind vom AN noch einmal
ausdrücklich von der Bauleitung freigeben zu lassen.

4. UNTERLAGEN, SONSTIGES
4.1 Bautagebuch
Der AN hat ein Bautagebuch zu führen, in das alle
wesentlichen Angaben über Ausführung und
Ausführungsumstände einzutragen sind. Wöchentlich sind
die entsprechenden Tagebuchblätter der örtlichen
Bauleitung zu übergeben.
Für die Zugrundelegung von gültigen Unterlagen bei der
Durchführung von Bauleistungen sowie die Weitergabe von
durch den AG angeordneten Änderungen und Ergänzungen an
die Baustelle ist allein der AN verantwortlich.
Bei fehlendem Bautagebuch werden 0,50% von der Bruttoschlussrechnung
einbehalten.

- siehe auch Besondere Vertragsbedingungen.

- Ende der Allgemeinen Vorbemerkungen -

## Bodenbelag
Datum: 20.04.26

### Titel 1 Bodenbelagsarbeiten

*Hinweis*
TECHNISCHE VORBEMERKUNGEN Bodenbelagsarbeiten DIN 18356

Die Ausführung der ausgeschriebenen Arbeiten erfolgt
gem. den Bestimmungen der VOB, den einschlägigen
Vorschriften der DIN 18365, Bodenbelagsarbeiten, der
DIN 18356, Bodenbelagsarbeiten, der DIN 18202,
Maßtoleranzen im Hochbau, Tabelle 3, sowie den
jeweiligen Herstellervorschriften.
Der Untergrund ist vor Beginn der Verlegearbeiten auf
seine Eignung, insbesondere in Bezug auf Ebenheit usw.
zu prüfen.

Der Auftragnehmer ist verpflichtet, Vorleistungen
anderer Unternehmer, die sein Gewerk tangieren, auf
Eignung zu überprüfen. Bei Unstimmigkeiten ist die
Bauleitung umgehend zu informieren, andernfalls
übernimmt er die Haftung für hierdurch evtl.
entstehende Schäden.

Fachlich begründete Vorbehalte sind dem Bauherrn und
der Bauleitung schriftlich anzuzeigen.

Das Anlegen und Versiegeln ist in die Einheitspreise
einzurechnen
und wird nicht besonders vergütet, ebenso das
Herstellen von Anschlüssen an angrenzende Bauteile.

#### Untertitel 1.1 Vorbereitende Arbeiten

**1.1.10 Untergrund reinigen lose Verunreinigung (Böden)**
Reinigen des Untergrundes, von Böden aus Estrich
von grober Verschmutzung, von losen Verunreinigungen
über die in der DIN 18356 Pkt. 4.1.2 hinausgehenden
Bedingungen, soweit diese von anderen Unternehmen
herrührt, durch Abkehren/Abbürsten, zur Verbesserung
der Haftung. Ausführung auf Anordnung des AG,
Untergrund senkrecht, zu bearbeiten sind bis 10% der
Gesamtfläche, abgerechnet wird die Gesamtfläche.
Menge: 1343,000 m2

**1.1.20 Randdämmstreifen entfernen**
*** Bedarfsposition ohne GB
Randstreifenüberstand von Dämmschichten
anderer AN oberflächenbündig abschneiden,
anfallende Stoffe werden Eigentum des AN
und sind fachgerecht zu entsorgen.
Menge: 400,000 m

**1.1.30 Untergrund Boden grundieren**
Grundieren des Untergrundes, auf Boden aus
Estrich, Untergrund waagerecht.
Menge: 1343,000 m2

**1.1.40 Untergrund spachteln**
Untergrund spachteln, Boden aus Estrich
Untergrund waagerecht, mit zementgebundener
Spachtelmasse, einschl. Schleifen, Dicke ab 1 mm bis 3
mm
im Mittel im Bereich der Fugen, Stoßkanten und
Senklöcher von Schrauben,
für Bodenbeläge aus Kautschuk, alternativ Linoleum.
Ausführung nach besonderer Anordnung des AG.
Menge: 1343,000 m2

**1.1.50 Winkelprofil Alu Schenkel-H 2mm**
*** Bedarfsposition ohne GB
Winkelprofil, Alu, Schenkelhöhe 2 mm, scharfkantig,
zum Einbau am Übergang zu bauseitigen Belägen,
Einzellänge
ca. 800 mm, einschl. Befestigung durch kleben.
Menge: 36,000 m

#### Untertitel 1.2 Bodenbelagsarbeiten

**1.2.10 Kautschuk-Bodenbelag, 2 mm**
Liefern und Verlegen von beschichtungs- und lackfreiem
Bodenbelag aus Kautschuk gemäß Anforderungen nach EN
1817.

Die nachstehenden technischen Anforderungen (gemittelte
Prüfwerte der laufenden Produktion) sind einzuhalten
und nach Aufforderung zu belegen:
Brandverhalten nach EN 13501-1: Bfl-s1, verklebt auf
mineralischem Untergrund.
Brandtoxikologisch unbedenklich nach  DIN 53436
Frei von chlorhaltigen Polymeren und potenziell
allergieauslösenden Duftstoffen.
Elektrostatisches Verhalten beim Begehen nach EN 1815:
antistatisch, Aufladung < 2 kV
Abrieb nach ISO 4649, mittlerer Volumenverlust bei 5 N
Belastung: 150 mm3
Rutschsicherheitseinstufung nach EN 16165: R9
Dicke nach EN ISO 24346: 2 mm, einschichtig
Nutzschicht mindestens 1 mm gem. EN 1817
Klassifizierung nach EN ISO 10874
Gewerblich/Industriell: 34/42
Trittschallverbesserungsmaß nach ISO 10140-3: 6 dB

Design der Planung: Ebene, matte Oberfläche ohne
Strukturierung. Einfarbig wirkender Kautschukbelag mit
changierend marmorierten Farbgranulaten, die mit
geringstem Kontrast auf den Grundton abgestimmt sind.
Farbe nach Wahl aus dem Standardprogramm. Der
Bodenbelag ist unverfugt zu verlegen. Bahnen: ~ 1,22 m
x 15 m / Fliesen: ~ 610 mm x 610 mm

Vollflächig kleben mit lösemittelfreiem und entspr.
GEV-EMICODE EC 1 PLUS oder gleichwertig emissionsarmem
Dispersionsklebstoff nach Herstellerempfehlung.

Inkl. Verfugung gemäß Herstellervorschrift und im
Farbton.

Farbton nach Wahl AG
Menge: 1343,000 m2

**1.2.20 Linoleum Boden**
Bodenbelag aus Linoleum DIN EN ISO 24011,
lösemittelfrei. Die Oberfläche ist frei von PU/PUR
Bestandteilen.
Weichmacherfrei, Frei von Schwermetallen.

Trittschallverbesserungsmaß EN ISO 10140-3 5 dB,
Brandverhaltensklasse DIN EN 13501-1 Cfl-s1,
im Brandfalle rauchgastoxikologisch unbedenklich,
Bewertungsgruppe Rutschgefahr R 9 gemäß BGR 181,
Dicke ISO 24346 2,5 mm,
in Bahnen, Bahnenbreite 200 cm,
Gesamtgewicht EN ISO 23997 2900 g/m²
Oberfläche glatt, Musterung, Auswahl Farbton nach
Angaben AG.
auf vollflächig gespachtelten Untergrund, vollflächig
kleben, DIN 18365

Klebstoff gemäß Herstellervorschriften.
Verfugen des Linoleum-Bodenbelags mit farblich
passendem Uni Schmelzdraht für eine nahezu unsichtbare
Verbindung der Bahnen, gemäß Hersteller
Planungsgrundlage: DLW LINOLEUM Lino Art Urban 2,5 mm
oder gleichwertig
Menge: 1343,000 m2

**1.2.30 Dehnungsfugen**
Dehnungsfugen dauerelastisch in Farbe des Bodens
ausspritzen, alternativ mit einer Schiene aus Aluminium
fachgerecht schließen, überdecken.
Menge: 36,000 m

#### Untertitel 1.3 Sockelleisten

**1.3.10 Sockelleiste Holz, B/H 15/40mm rechteckig UK MW, GK**
Sockelleiste, Querschnitt B/H 15/40mm,
Lange über 350 bis 400 cm,
rechteckig, scharfkantig, aus Holzwerkstoff,
Oberfläche weiss lackiert, Farbton nach Wahl AG
mit Schrauben befestigen, Schraub-/Nagellöcher
verkitten und nachlackieren.
Untergrund Mauerwerk mit Putz und GK.
Leistung einschl. Eck- und Endabschlüsse,
Ecken auf Gehrung geschnitten.
Menge: 827,000 m

**1.3.20 Versiegelung Sockelleiste**
Versiegelung der Anschlussfuge der Sockelleisten und
Fußboden
aus Silicon.
Menge: 827,000 m

#### Untertitel 1.4 Sonstiges

**1.4.10 Schutzabdeckung Bodenbelag herstellen, Wollfilzpappe**
*** Bedarfsposition ohne GB
Schutzabdeckung herstellen, staubdicht, als Schutz der
eigenen Arbeit nach Fertigstellung, aus Trennlage und
Wollfilzpappe, Masse 400 g/m2, auf Parkett, an
begrenzende Bauteile anarbeiten.
Menge: 1343,000 m2

### Titel 2 Bodenbelagsarbeiten Treppenhaus

*Hinweis*
TECHNISCHE VORBEMERKUNGEN Bodenbelagsarbeiten DIN 18356

Die Ausführung der ausgeschriebenen Arbeiten erfolgt
gem. den Bestimmungen der VOB, den einschlägigen
Vorschriften der DIN 18365, Bodenbelagsarbeiten, der
DIN 18356, Bodenbelagsarbeiten, der DIN 18202,
Maßtoleranzen im Hochbau, Tabelle 3, sowie den
jeweiligen Herstellervorschriften.
Der Untergrund ist vor Beginn der Verlegearbeiten auf
seine Eignung, insbesondere in Bezug auf Ebenheit usw.
zu prüfen.

Der Auftragnehmer ist verpflichtet, Vorleistungen
anderer Unternehmer, die sein Gewerk tangieren, auf
Eignung zu überprüfen. Bei Unstimmigkeiten ist die
Bauleitung umgehend zu informieren, andernfalls
übernimmt er die Haftung für hierdurch evtl.
entstehende Schäden.

Fachlich begründete Vorbehalte sind dem Bauherrn und
der Bauleitung schriftlich anzuzeigen.

Das Anlegen und Versiegeln ist in die Einheitspreise
einzurechnen
und wird nicht besonders vergütet, ebenso das
Herstellen von Anschlüssen an angrenzende Bauteile.

#### Untertitel 2.1 Vorbereitende Arbeiten

**2.1.10 Untergrund reinigen lose Verunreinigung (Böden)**
Reinigen des Untergrundes, von Böden aus Estrich
von grober Verschmutzung, von losen Verunreinigungen
über die in der DIN 18356 Pkt. 4.1.2 hinausgehenden
Bedingungen, soweit diese von anderen Unternehmen
herrührt, durch Abkehren/Abbürsten, zur Verbesserung
der Haftung. Ausführung auf Anordnung des AG,
Untergrund senkrecht, zu bearbeiten sind bis 10% der
Gesamtfläche, abgerechnet wird die Gesamtfläche.
Menge: 129,000 m2

**2.1.20 Randdämmstreifen entfernen**
*** Bedarfsposition ohne GB
Randstreifenüberstand von Dämmschichten
anderer AN oberflächenbündig abschneiden,
anfallende Stoffe werden Eigentum des AN
und sind fachgerecht zu entsorgen.
Menge: 5,000 m

**2.1.30 Untergrund Boden grundieren**
Grundieren des Untergrundes, auf Boden aus
Estrich, Untergrund waagerecht.
Menge: 129,000 m2

**2.1.40 Untergrund spachteln**
Untergrund spachteln, Boden aus Estrich
Untergrund waagerecht, mit zementgebundener
Spachtelmasse, einschl. Schleifen, Dicke ab 1 mm bis 3
mm
im Mittel im Bereich der Fugen, Stoßkanten und
Senklöcher von Schrauben,
für Bodenbeläge aus Kautschuk, alternativ Linoleum.
Ausführung nach besonderer Anordnung des AG.
Menge: 129,000 m2

**2.1.50 Winkelprofil Alu Schenkel-H 2mm**
*** Bedarfsposition ohne GB
Winkelprofil, Alu, Schenkelhöhe 2 mm, scharfkantig,
zum Einbau am Übergang zu bauseitigen Belägen,
Einzellänge
ca. 800 mm, einschl. Befestigung durch kleben.
Menge: 12,000 m

#### Untertitel 2.2 Bodenbelagsarbeiten

**2.2.10 Kautschuk-Bodenbelag, 2 mm**
*** Grundposition ZZ 001.0
Liefern und Verlegen von beschichtungs- und lackfreiem
Bodenbelag aus Kautschuk gemäß Anforderungen nach EN
1817.

Die nachstehenden technischen Anforderungen (gemittelte
Prüfwerte der laufenden Produktion) sind einzuhalten
und nach Aufforderung zu belegen:
Brandverhalten nach EN 13501-1: Bfl-s1, verklebt auf
mineralischem Untergrund.
Brandtoxikologisch unbedenklich nach  DIN 53436
Frei von chlorhaltigen Polymeren und potenziell
allergieauslösenden Duftstoffen.
Elektrostatisches Verhalten beim Begehen nach EN 1815:
antistatisch, Aufladung < 2 kV
Abrieb nach ISO 4649, mittlerer Volumenverlust bei 5 N
Belastung: 150 mm3
Rutschsicherheitseinstufung nach EN 16165: R9
Dicke nach EN ISO 24346: 2 mm, einschichtig
Nutzschicht mindestens 1 mm gem. EN 1817
Klassifizierung nach EN ISO 10874
Gewerblich/Industriell: 34/42
Trittschallverbesserungsmaß nach ISO 10140-3: 6 dB

Design der Planung: Ebene, matte Oberfläche ohne
Strukturierung. Einfarbig wirkender Kautschukbelag mit
changierend marmorierten Farbgranulaten, die mit
geringstem Kontrast auf den Grundton abgestimmt sind.
Farbe nach Wahl aus dem Standardprogramm. Der
Bodenbelag ist unverfugt zu verlegen. Bahnen: ~ 1,22 m
x 15 m / Fliesen: ~ 610 mm x 610 mm

Vollflächig kleben mit lösemittelfreiem und entspr.
GEV-EMICODE EC 1 PLUS oder gleichwertig emissionsarmem
Dispersionsklebstoff nach Herstellerempfehlung.

Inkl. Verfugung gemäß Herstellervorschrift und im
Farbton.

Farbton nach Wahl AG
Menge: 129,000 m2

**2.2.20 Linoleum Boden**
*** Wahlposition ZZ 001.1
Bodenbelag aus Linoleum DIN EN ISO 24011,
lösemittelfrei. Die Oberfläche ist frei von PU/PUR
Bestandteilen.
Weichmacherfrei, Frei von Schwermetallen.

Trittschallverbesserungsmaß EN ISO 10140-3 5 dB,
Brandverhaltensklasse DIN EN 13501-1 Cfl-s1,
im Brandfalle rauchgastoxikologisch unbedenklich,
Bewertungsgruppe Rutschgefahr R 9 gemäß BGR 181,
Dicke ISO 24346 2,5 mm,
in Bahnen, Bahnenbreite 200 cm,
Gesamtgewicht EN ISO 23997 2900 g/m²
Oberfläche glatt, Musterung, Auswahl Farbton nach
Angaben AG.
auf vollflächig gespachtelten Untergrund, vollflächig
kleben, DIN 18365

Klebstoff gemäß Herstellervorschriften.
Verfugen des Linoleum-Bodenbelags mit farblich
passendem Uni Schmelzdraht für eine nahezu unsichtbare
Verbindung der Bahnen, gemäß Hersteller
Planungsgrundlage: DLW LINOLEUM Lino Art Urban 2,5 mm
oder gleichwertig
Menge: 129,000 m2

**2.2.30 Zulage als Treppenstufen ausbilden**
*** Grundposition ZZ 002.0
Zulage Bodenbelag wie vor beschrieben, also
Treppenstufen verlegen.
Treppenstufe je ca. 1,20m x 30cm
Menge: 43,000 m2

**2.2.40 Formtreppe aus Kautschuk**
*** Wahlposition ZZ 002.1
Liefern und Verlegen von beschichtungs- und lackfreien
Formtreppen aus Kautschuk für gerade Stufen mit
rechtwinkligen Kanten für höchste Beanspruchung.
Bodenbelag aus Kautschuk gemäß Anforderungen nach EN
1817.

Die nachstehenden technischen Anforderungen (gemittelte
Prüfwerte der laufenden Produktion) sind einzuhalten
und nach Aufforderung zu belegen:
  Brandverhalten nach EN 13501-1: Bfl-s1, verklebt
auf
mineralischem Untergrund.
  Brandtoxikologisch unbedenklich nach DIN 53436
  Frei von chlorhaltigen Polymeren und potenziell
allergieauslösenden Duftstoffen.
  Elektrostatisches Verhalten beim Begehen nach EN
1815: antistatisch, Aufladung < 2 kV
  Abrieb nach ISO 4649, mittlerer Volumenverlust
bei 5
N Belastung: 115 mm3
  Rutschsicherheitseinstufung nach EN 16165: R9
  Ergonomisches Verhalten, Härte nach ISO 48-4: 82
Shore A
  Für Fußbodenheizung nach EN 1264-2 bis max. 35°
C
geeignet.
  Weitgehend beständig gegen Öle und Fette.
  5,0 mm dick, einschichtig, homogen
  Trittschallverbesserungsmaß nach ISO 10140-3: 10
dB

Design der Planung: Dichte, geschlossene
Hammerschlagoberfläche (hochdruckgepresst) mit rundem,
wellenähnlichem Verlauf, Profiltiefe max. 0,2 mm.
Kautschukbelag mit Ton-in-Ton-Granulatdesign.
Granulatgröße: ca. 4,0 mm. Farbe nach Wahl aus dem
Standardprogramm. Farbton nach Wahl AG.
Breite: 1285 mm / 1614 mm / 2004 mm

Klebung nach den Empfehlungen des Belagsherstellers mit
umweltverträglichem Spezial-Montageband für
Formtreppen. Das Spezial-Montageband muss frei sein von
Hochsiedern, Formaldehyd, Chlor und Weichmachern und
die Kriterien der TRGS 610 erfüllen

Planungsgrundlage: Norament  926 Satura
Menge: 43,000 m2

**2.2.50 Treppenkante**
Liefern und Verlegen von Zubehör aus Kautschuk.
Emissionsarm, frei von PVC, Phthalat-Weichmachern,
chlorhaltigen
Polymeren und potenziell allergieauslösenden
Duftstoffen.
Vollständig recyclebar.
Optisch und qualitativ auf Kautschuk-Bodenbeläge
abgestimmt.
Treppenkante mit Einschublippe mit Anschlussmaß für
Bodenbeläge von
2,0 bis 2,7 mm Dicke.

Abmessungen 43 mm (waagrecht), 19 mm (senkrecht)
Farbe nach Wahl aus dem Profil-Standard-Programm.
Inkl. Aller Befestigungen und Klebstoffen.
Montage gemäß Angaben Hersteller
Menge: 144,000 m

**2.2.60 Dehnungsfugen**
Dehnungsfugen dauerelastisch in Farbe des Bodens
ausspritzen, alternativ mit einer Schiene aus Aluminium
fachgerecht schließen, überdecken.
Menge: 171,000 m

#### Untertitel 2.3 Sockelleisten

**2.3.10 Stellsockel aus Belegstreifen**
Kautschukstreifen als Stellsockel, Höhe 40 mm,
aus Material wie Bodenbelag
liefern und anbringen nach Hersteller-Empfehlung.
Menge: 164,000 m

**2.3.20 Versiegelung Sockelleiste**
Versiegelung der Anschlussfuge der Sockelleisten und
Fußboden
aus Silicon.
Menge: 164,000 m

#### Untertitel 2.4 Sonstiges

**2.4.10 Schutzabdeckung Bodenbelag herstellen, Wollfilzpappe**
*** Bedarfsposition ohne GB
Schutzabdeckung herstellen, staubdicht, als Schutz der
eigenen Arbeit nach Fertigstellung, aus Trennlage und
Wollfilzpappe, Masse 400 g/m2, auf Parkett, an
begrenzende Bauteile anarbeiten.

Gegen Rutschen zu sichern.
Menge: 129,000 m2

### Titel 3 Stundenlohnarbeiten

*Hinweis*
STUNDENLOHNARBEITEN

1. Stundenverrechnungssätze

Vor Ausführung
der im Leistungsverzeichnis
vorgesehenen Stundenlohnarbeiten ist erst die Freigabe
durch den Bauherren
einzuholen. Nur bei Gefahr in Verzug oder begründeten
Ausnahmen kann die Freigabe durch die vom AG
beauftragten Bauleitung erteilt werden.
Nicht freigegebene Stundenlohnarbeiten werden nicht
anerkannt.
Die Stundenzettel sind werktäglich einzureichen.

Vorarbeiter-, Polier oder Meisterstunden dürfen nicht
in Rechnung gestellt werden.

Die angegebenen Stundenverrechnungssätze sind unter
Beachtung der preisrechtlichen Vorschriften zu
ermitteln und gelten unabhängig von der abzurechnenden
Höhe.

Der Verrechnungssatz für die jeweilige Arbeitskraft
umfasst sämtliche Aufwendungen wie Lohn- und

Gehaltskosten, Lohn- und Gehaltsnebenkosten,
Zuschläge, lohngebundene und lohnabhängige Kosten,
sonstige Sozialkosten, Gemeinkosten, Wagnis und Gewinn,

Erschwerniszuschläge, Reise und Auslösekosten.
Sowie alle Nebenkosten, wie An- & Abfahrten, Gestellung
und Transport von Werkzeuge etc.

#### Untertitel 3.1 Stundenverrechnungssätze

**3.1.10 Facharbeiter**
Stundenverrechnungssatz für einen Facharbeiter.
Menge: 5,000 h

**3.1.20 Helfer/-in**
Stundenverrechnungssatz für einen Helfer.
Menge: 5,000 h

USt %: 19,00
